# Cavalló de xapa de zinctitani Peto Protect System 190 "RHEINZINK"

- Propietat de l'arxiu: CYPE INGENIEROS, S.A.
- Format: FIEBDC-3/2002
- Divisa: EUR
- Costos indirectes: 3.00 %
- IVA: 21.00 %

## H Acabaments i ajudes

### HR Acabaments

#### HRZ De zinctitani

**HRZ020** m Cavalló de xapa de zinctitani Peto Protect System 190 "RHEINZINK", acabat prepatinat-pro gris, de 23 cm d'amplada i 0,8 mm de gruix, per a cobriment de parapets o coronació de murs de fins a 17 cm de gruix, amb goteró; col·locació amb grapes de subjecció amb sistema de clipat, sobre un tauler OSB de flocs orientats de qualitat hidròfuga 3 o superior i 22 mm de gruix col·locat sobre perfils existents; prèvia col·locació d'una làmina de separació entre ambdós de teixit de poliamida obert tridimensional; i segellat dels junts entre peces i, si s'escau, de les unions amb els murs amb segellador adhesiu monocomponent.
Cavalló de xapa de zinctitani Peto Protect System 190 "RHEINZINK", acabat prepatinat-pro gris, de 23 cm d'amplada i 0,8 mm de gruix, per a cobriment de parapets o coronació de murs de fins a 17 cm de gruix, amb goteró; col·locació amb grapes de subjecció amb sistema de clipat, sobre un tauler OSB de flocs orientats de qualitat hidròfuga 3 o superior i 22 mm de gruix col·locat sobre perfils existents; prèvia col·locació d'una làmina de separació entre ambdós de teixit de poliamida obert tridimensional; i segellat dels junts entre peces i, si s'escau, de les unions amb els murs amb segellador adhesiu monocomponent.
Inclou: Preparació de la superfície de recolzament. Preparació de la base i dels mitjans de fixació. Col·locació, anivellació i fixació del tauler base. Replanteig de les peces. Replanteig de les peces. Col·locació i fixació de la làmina de separació. Col·locació i fixació de les peces metàl·liques anivellades i aplomades. Segellat de juntes i neteja.
Criteri d'amidament de projecte: Longitud mesurada a eixos, segons documentació gràfica de Projecte.
Criteri de mesura d'obra: Es mesurarà a eixos, la longitud realment executada segons especificacions de Projecte.

| Codi | Ut | Descripció | Rendiment | Preu | Import |
|---|---|---|---|---|---|
| mt13blm020 | m² | Tauler OSB de flocs orientats, qualitat hidròfuga 3 o superior, de 22 mm d'espessor. (material) | 0.200 | 8.00 | 1.60 |
| mt20wwr020 | m² | Làmina de separació de teixit de poliamida obert tridimensional. (material) | 0.200 | 4.50 | 0.90 |
| mt20amr010a | m | Cavalló de xapa de zinctitani Peto Protect System 190 "RHEINZINK", acabat prepatinat-pro gris, de 23 cm d'amplada i 0,8 mm de gruix, per a cobriment de parapets o coronació de murs de fins a 17 cm de gruix, amb goteró, amb certificat TÜV-Rheinland de conformitat amb el catàleg de criteris QUALITY ZINC. Inclús accessoris de muntatge i elements propis del sistema. (material) | 1.000 | 46.48 | 46.48 |
| mt22www010b | U | Cartutx de 290 ml de segellador adhesiu monocomponent, neutre, superelàstic, a base de polímer MS, color gris, amb resistència a la intempèrie i als raigs UV i elongació fins a ruptura 750%. (material) | 0.500 | 5.29 | 2.65 |
| op00ciz010 |  | Cisalla. | 1.000 | 0.00 | 0.00 |
| mo020 | h | Oficial 1ª construcció. (mà d'obra) | 0.395 | 25.08 | 9.91 |
| mo113 | h | Peó ordinari construcció. (mà d'obra) | 0.395 | 21.69 | 8.57 |
| % | % | Costos directes complementaris | 2 % | 70.11 | 1.40 |
|  |  | Costos directes |  |  | 71.51 |
