# Canaló circular de PVC amb òxid de titani, de desenvolupament 250 mm, color gris clar

- Propietat de l'arxiu: CYPE INGENIEROS, S.A.
- Format: FIEBDC-3/2002
- Divisa: EUR
- Costos indirectes: 3.00 %
- IVA: 21.00 %

**ISC010** m Canaló circular de PVC amb òxid de titani, de desenvolupament 250 mm, color gris clar.
Canaló circular de PVC amb òxid de titani, de desenvolupament 250 mm, color gris clar, unió enganxada amb adhesiu, per a recollida d'aigües, format per peces preformades, fixades amb gafes especials de subjecció al ràfec, amb una pendent mínima del 0,5%. Inclús suports, cantonades, tapes, acabaments finals, peces de connexió a baixants i peces especials.
Inclou: Replanteig del recorregut del canaló i de la situació dels elements de subjecció. Fixació del material auxiliar per a muntatge i subjecció a l'obra. Muntatge, connexionat i comprovació del seu correcte funcionament.
Criteri d'amidament de projecte: Longitud mesurada segons documentació gràfica de Projecte.
Criteri de mesura d'obra: Es mesurarà la longitud realment executada segons especificacions de Projecte.

| Codi | Ut | Descripció | Rendiment | Preu | Import |
|---|---|---|---|---|---|
| mt36cap010eda | m | Canaló circular de PVC amb òxid de titani, de desenvolupament 250 mm, color gris clar, unió enganxada amb adhesiu, segons UNE-EN 607. Inclús suports, cantonades, tapes, acabaments finals, peces de connexió a baixants i peces especials. (material) | 1.100 | 4.95 | 5.45 |
| mo008 | h | Oficial 1ª lampista. (mà d'obra) | 0.237 | 25.83 | 6.12 |
| mo107 | h | Ajudant lampista. (mà d'obra) | 0.237 | 22.75 | 5.39 |
| % | % | Costos directes complementaris | 2 % | 16.96 | 0.34 |
|  |  | Costos directes |  |  | 17.30 |
